# SPA, Instandsetzung AMC Terminal Geb. 670
Angebotsaufforderung (GAEB DA XML 3.2, DA83)
Projekt: 700164044
Beschreibung:
SPA, Instandsetzung AMC Terminal Geb. 670
VYHK 18-1600B  /  CON167505000
Währung: EUR
Nebenangebote zugelassen: ja
Erstellt mit: GXML Toolbox V3.3 R20230829, iTWO_64 V24.0.667, 25.08.2026

## Allgemeine Angaben:
Allgemeine Angaben:

Allgemein:

****************************************************************************************

Alle im LV beschriebenen Leistungen sind grundsätzlich einschließlich kompletter Lieferung, betriebsfertiger
Montage und betriebsfertiger Übergabe anzubieten. Es wurde deshalb bei den einzelnen Positionen auf selbstverständliche Ausdrücke wie liefern, verlegen, installieren, montieren, beschaffen und betriebsfertiger Anschluss, etc., soweit wie möglich verzichtet. Sollen nur Einzelleistungen wie z.B. nur Lieferung oder nur Montage ausgeführt werden, so ist dies im Text ausdrücklich beschrieben.

*****************************************************************************************

Bauherr:
Landesbetrieb Liegenschafts- und Baubetreuung, Niederlassung Trier, Paulinstraße 58,54292 Trier

Projektsteuerung:
Landesbetrieb Liegenschafts- und Baubetreuung, Niederlassung Trier, Paulinstraße 58,54292 Trier

Örtliche Bauleitung:
Landesbetrieb Liegenschafts- und Baubetreuung, Niederlassung Trier, Paulinstraße 58,54292 Trier
Außenstelle Flugplatz Spangdahlem, 54529 Spangdahlem

Baubeschreibung (allgemeine Beschreibung)

0.0  Allgemein

0.1  Angaben zur Baustelle

0.1.1  Die Baustelle befindet sich auf dem Flugplatz Spangdahlem Air Base
(Südost-Bereich) und es sind folglich alle hier geltenden
US-Vorschriften und Regeln zu beachten. Insbesondere wird darauf
verwiesen, dass Flugplatzberechtigungen für das Personal aller Firmen
benötigt werden. Die Hauptzufahrt zur Baustelle erfolgt ausschließlich
durch das sogenannte "Contractor-Gate" an der Bundesstraße 50, welches
sich in einer Entfernung von ca. 1,5 km zur Baustelle befindet
(einfacher Weg).
Sollten Passanträge für Tagesausweise von den Firmen benötigt werden, so
sind diese am Haupttor im Passbüro abzuholen.
  Die Baumaßnahme

0.1.2  Verkehrsverhältnisse auf der Baustelle, insbesondere Verkehrsbeschränkungen

  Im Bereich des Flugplatzes Spangdahlem sowie der Baustelle sind die dort geltenden Verkehrs- und Flugplatzrichtlinien einzuhalten.

0.2  Angaben zur Ausführung

0.2.1  Vorgesehene Arbeitsabschnitte, Arbeitsunterbrechungen und -beschänkungen nach Art, Ort und Zeit sowie bhängigkeit von Leistungen anderer:
        - entfällt - .

0.2.2  Besondere Erschwernisse während der Ausführung  z.B. Arbeiten in Räumen, in denen der Betrieb weiterläuft, Arbeiten im Bereich von Verkehrswegen oder bei  außergewöhnlichen äußeren Einflüssen:
  Das Gebäude ist in die Teil AMC-Passenger-Terminal und Wartungsgebäude mit Lagerhalle (SQOPS) unterteilt.  Die Baumßnahme beinhaltet einen Anbau an das bestehende AMC-Terminal und die Instandsetzung/Renovierung des bestehenden Terminals. Die Anlagen für Sprinkler und Brandmelde sind jeweils Anlagen für das gesamte Gebäude.

  Auf ausdrücklichen Wunsch des Nutzers sind die beiden Anlagen vor Inbetriebnahme einer Sachverständigenabnahme zu unterziehen.

  Für die Sprinkleranlage wurde im Anbau eine neue Zentrale mit Tank und Sprinklerpumpen für das gesamte Gebäude installiert, welche auch den Bereich Wartungsgebäude mit abdecket. Hierzu wurde die neue Anlage mit dem Sprinklernetz des Wartungsgebäudes verbunden.

  Die Brandmeldeanlage besitzt im Wartungsgebäude eine Hauptzentrale der Firma ESSER-Honeywell, welche über ein essernet-Ringbus mit zwei Unterzentralen im gleichen Raum und einer Unterzentrale im AMC-Terminal verbunden ist. Die Alarmweiterleitung erfolgt von der neuen Unterzentrale über ein Monaco-Funksystem auf die Flugplatzfeuerwehr. Für den Bereich AMC-Terminal wurde die Brandmeldeanlage komplett erneuert, für das Wartungsgebäude wurden die alten automatischen Brandmelder gegen neue ausgetauscht. Im AMC-Terminal ist eine Sprachalarmanlage in Verbindung mit der Brandmeldeanlage installiert.
  Für den Bereich AMC-Terminal sind die Anlagen komplett einer Sachverständigen Abnahme zu unterziehen. Für den Bereich Wartungsgebäude betrifft dies die Hauptzentrale mit allen Steuerfunktionen im Bestand wie Alarmanzeigen im Display, Alarm-/Störungsweiterleitung, Ansteuerung zur Abschaltung der  Küchengeräten, Ansteuerung zur Schließung von Rauchschutztüren, Überprüfung der vorgenannten Ansteuerungen, Alarmierung bei Brandalarm bzw. Sprinklerkontaktauslösung

  Teilprüfungen im Bereich des Wartungsgebäudes sind nur während des laufenden Betriebes möglich. Hierzu sind Termine über die LBB-Bauleitung abzustimmen.

  Besondere Erschwernisse sind durch den militärischen bzw. Flugplatzbetrieb gegeben. Insbesondere beim Zugang zum Flugplatz ist mit Verzögerungen bzw. Kontrollen durch die Sicherheitspolizei zu rechnen. Siehe auch unter den "Weiteren Besonderen Vertragsbedingungen US".
  Baustellenausweise bzw. Passformalitäten

  Beschäftigte des Auftragnehmers erhalten nur Zutritt zu Baustellen, wenn sie im Besitz eines
  vom Nutzer der Liegenschaft ausgestellten Ausweises (Passes) sind. Der Auftragnehmer hat die bei der Bauvorbesprechung ausgehändigten Antragsformulare für jeden Mitarbeiter, der auf der Baustelle eingesetzt werden soll, spätesten 2 Wochen nach Auftragserteilung beim zuständigen Bauleiter des Auftraggebers (LBB) einzureichen. Dies wird vom LBB dokumentiert und die Unterlagen an den BCE weitergereicht. Die weitere Bearbeitung erfolgt von dort.

  Hinsichtlich der Passbeantragung ist folgendes zu beachten:

  Firmen, die noch keinen gültigen Ausweis besitzen und auf der Base beginnen:

  Folgende Unterlagen sind für die Beantragung der Flugplatzausweise erforderlich:

  a)  Polizeiliches Führungszeugnis, nicht älter als ein Monat
  b)  Kopie des Personalausweises
  c)  Sicherheitserklärung für die einfache Sicherheitsüberprüfung (6-Blatt Methode)
  d)  REQUEST FOR BASE ENTRY IDENTIFICATION (Form 79)
  e)  RESIDENCY CHECK FOR EMPLOYMENT WITH THE UNITED STATES AIR FORCES INEUROPE (Form 19)
  f)  Anerkennung der Flugplatzordnung
  g)  Request for Personnel Security Action (Form 2583)
  Die nicht über Pässe zum Zutritt der Base berechtigten Personen (z.B. Zulieferer) müssen vonberechtigten Personen eskortiert werden. Es können max. 4 Personen pro „Eskorte" eingeschrieben werden. Es ist darauf zu achten, dass diese bei Verlassen der Base wieder auszuschreiben sind. Es hat eine permanente Eskortierung zu erfolgen.
  Diese Eskortiererlaubnis sollte, je nach Erfordernis, wenigstens jedoch von zwei Personen je Firma beantragt (Vorarbeiter, evtl. Bauleiter, etc).

  Nicht mehr benötigte Ausweise sind unverzüglich an die Ausgabestelle zurückzugeben. Dort ist auch unverzüglich der Verlust eines Ausweises anzuzeigen.
  Ausweisformulare sind 1-fach beim zuständigen Bauleiter der LBB‑ Niederlassung Trier komplett ausgefüllt vorzulegen.

  Der Auftragnehmer hat allen Beschäftigten davon Mitteilung zu machen, dass sie auf Anweisung des zuständigen Offiziers beim Betreten oder Verlassen des Militärbereiches durchsucht werden können. Der Zeitverlust wird nicht gesondert vergütet.

  Während der gesamten Bauzeit ist mit zwei Tagen Ausfallzeit zu rechnen, an denen wegen militärischer Übungen, Alarmen usw. nicht gearbeitet werden kann. Die Kosten für diese Arbeitsunterbrechungen / Ausfallzeiten sind in die Einheitspreise einzukalkulieren und werden nicht besonders vergütet.

Terminplan:
==========

Fertigstellung ca.  Ende IV. Quartal 2026 mit Beginn einer Commissioning Phase. Abnahme und Übergabe an die US-Regierung
ist für das II. Quartal 2027 vorgesehen.

Erste Begehungen zu Teil-Abnahmen/Teil-Inbetriebnahmen Sprinkleranlage und Brandmelde-/Sprachalarmanlage sind für Ende  2026 bzw. Anfang 2027 vorgesehen.

## VV01 AMC Terminal - Sachverständigenabnahme 26A0294
Datum: 25.08.2026

*Hinweis: Allgemeine Vorbemerkungen:*
Allgemeine Vorbemerkungen:
=========================

Die Abnahme der Leistungen sind auf dem Flugplatz Spangdahlem.
Hierzu ist ein separater Flugplatzausweis erforderlich.
Leistungen für die amerikanischen Streitkräfte sind von der
Umsatzsteuer befreit. Dem Auftragnehmer wird zur
Vorlage beim Finanzamt von der Vergabestelle eine entsprechende Bescheinigung ausgestellt.

Gebäudebeschreibung:
==================

Das Gebäude 670 (AMC-Terminal und Wartungsgebäude)
besteht im Bereich Wartungsgebäude aus 3 Geschossen plus Spitzboden, im Bereich AMC-Terminal Bestand aus 2 Geschossen und im Bereich AMC-Anbau aus 3 Geschossen.

Gebäudeabmessungen des gesamten Gebäudes
(Länge x Breite):
ca.:  120 m x 30 m

Das Projekt beinhaltet den Anbau an ein bestehendes Ankunfts-/Abflugterminal, bestehden aus Kellergeschoss für Sprinklerzentrale, Erdgeschoss für den Ankunftsbereich und einem Obergeschoss für die Lüftungszentrale mit Brandmelde-/Sprachalarmzentrale.

Seitens des Auftraggebers wird sichergestellt:
Orts- und anlagenkundige Personen der Herstellerfirmen sind zur Einweisung der Sachverständigen anwesend.
Ein ungehinderter Zutritt zu den Anlagen ist möglich.
Eine Inbetriebnahme/Einregulierung der Anlage durch den
Hersteller der Anlage wird vor Abnahme erfolgen.
Grundrisspläne, Anlagenschemata und prüfungsrelevante
Anlagendokumentationen liegen zur Prüfung vor.

Folgende Koordination ist u.a. frühzeitig mit Auftraggeber,
Herstellerfirma, erforderlich:
- Zugänglichkeit der prüfungsrelevanten Anlagenteile
(ggf. erforderlicher Zugang über Gerüst, Leiter Hebebühne, etc.)

### Bereich 1 Sachverständigen Abnahme Versorgungstechnik

#### Abschnitt 1.1 Feuerlöschanlagen

**1.1.10 Erstprüfung selbsttätige Feuerlöschanlage**
*** Pauschalposition
Erstprüfung selbsttätige Feuerlöschanlage
nach NFPA
bestehend aus:
- Sprinkler-Zwischenbehälter 50 m3
- 1 Stück elektrische Sprinklerpumpe, mit Schaltschrank
- 4 Nassalarm-Ventilstationen
- 1 Trockenalarm-Ventilstation
- 70 Sprinklern
- Stickstoffanlage

Prüfung bestehend aus:
- Übereinstimmung zum Brandschutzkonzept
- Auswahl Wasserversorgung
- Auswahl Energieversorgung
- Schutz des Trinkwassers, Funktion automatische
  Hygienespülung Sprinkler-/TWK-Hausanschlussleitung
- Räumlickeit der Sprinklerzentrale
- Sichtprüfung Rohrnetz, Meßeinrichtung, Feuerwehreinspeisung
- Funktion Feuerlöschpumpe, Stromaufnahme, Anschluss
  Sicherheitsstromversorgung, Druck, Volumenstrom
- Funktion Kompressoranlage
- Funktion Ventilstationen
- Funktion Stömungswächter, Druckschalter,
  Überwachungszentrale Sprinkleranlage,Weiterleitung an die
  Brandmeldezentrale, Aufschaltung Feuerwehr, anteilige MSR
  Technik (Betriebszustände, etc.)
- Sicht- und Funktionsprüfung, anteiliger MSR Technik
  (Schaltschrank, Betriebszustände, Alarmweitermeldung, etc.),
- aller sicherheitstechnisch relevanten Komponenten
- aller hygienerelevanten Komponenten

einschl.
-Koordination der Prüfung mit dem Unternehmer, der örtlichen
Bauleitung und dem LBB
-Anfertigen eines Prüfprotokolls
Menge: 1,000 psch

**1.1.20 Zusammenstellen aller Prüfprotkolle**
Zusammenstellen aller Prüfprotkolle,
in Papierform und auf CD und als PDF-Datei,
sortiert mit Inhaltsverzeichnis abgeheftet in getrennte Ordner,
Ordnerrücken beschriften.
Menge: 2,000 St

#### Abschnitt 1.2 Sonstige Anlagen, Bereich Versorgungstechnik

*Hinweis: Hinweis Stundenlohnarbeiten*
Aufgrund der Komplexität der Baumaßnahme ist es erforderlich, dass Sachverständige in verschiedenen Fachbereichen während der Montageplanung zur Klärung diffiziler Dinge im Hinblick auf eine spätere Abnahme der Leistungen zu Rate gezogen werden um größere Baunachträge zu vermeiden. Diese Leistungen sind im Vorfeld nicht kalkulierbar.
Aus diesem Grund können auf besondere Anordung der Bauleitung und des Nutzers Baustellentermine während der Bauphase erforderlich werden.

**1.2.10 Stundenlohnarbeiten Sachverständiger**
Stundenlohnarbeiten eines Sachverständigen für Versorgungstechnische Anlagen in Gebäuden,
auf besondere Aufforderung des AG,
der Verrechnungssatz für die jeweilige Arbeitskraft umfasst
sämtliche Aufwendungen wie Lohn-und Gehaltskosten, Lohn-
und Gehaltsnebenkosten, Zuschläge, lohngebundene und
lohnabhängige Kosten, sonstige Sozialkosten, Gemeinkosten,
Wagnis und Gewinn. Erschwerniszuschläge sowie Zuschläge für
Überstunden, Nacht-, Sonntags-und Feiertagsarbeit werden
gesondert vergütet.
Menge: 10,000 h

### Bereich 2 Sachverständigen Abnahme Elektrotechnik

#### Abschnitt 2.1 Brandmelde- und Alarmierungsanlagen

*Hinweis: Gefahrenmeldeanlagen*
Gefahrenmeldeanlagen

Die Prüfung erfolgt nach der "Landesverordnung über die Prüfung technischer Anlagen" vom 13. Juli 2022 in der jeweils gültigen Fassung.
Bei der Prüfung der Anlage wird ist von einer vollständigen Errichterbescheinigung mit Messprotokollen und erforderlichen vorangegangenen Isolationsmessungen ausgegangen.

**2.1.10 Funktionsprüfung der Brandmeldeanlage Terminal**
Funktionsprüfung der Brandmeldeanlage und der
Sprachalarmanlage als zusammenwirkende Einheit,
Sichtprüfung der E30-Verkabelung für den Bereich AMC-Terminal.
die Anlage besteht aus ca:
  1 St  BMA-Unterzentrale
  1 St  Sprachalarmanlage
  1 St  Feuerwehr-Informationszentrum mit Schlüsselkasten
  22 St  Handmelder
  100 St  automatische Melder, davon 2 Lüftungskanalmelder
  60 St  Blitzleuchten / Hupen
  90 St  Lautsprecher
  3 St  Feuerwehrsprechstelle / Mikrofone
  1 St Ansteuerung Aufzug
  1 St Ansteuerung RAS-System im Wartebereich Check-Inn
  1 St Abschaltung Lüftung
  1 St Ansteuerung Alarmweitermeldung
  1 St externes Netzteil 24V
  2 St Ansteuerung RWA
  1 St Ansteuerung SAA
1.000 m E30-Verkabelung
  100 St Anschlüsse Sprinklerkontakte / Fremdkontakte

Funktionsprüfung der Melder und Alarmierungsgeräte,
Messung des Lautstärkepegels im Raum an der weitesten Entfernung (stichprobenartig in ca. 20 Räumen),
Wechselwirkungen und Verknüpfungen mit anderen Anlagen gem. Brandschutzmatrix,
Koordination der Prüfung mit dem Unternehmer und der örtlichen Bauleitung.
Menge: 1,000 St

**2.1.20 Überprüfung der Bestandsbrandmeldeanlage**
Überprüfung der Bestandsbrandmeldeanlage als zusammenwirkende Einheit von Hauptzentrale und 2 zusätzlichen Unterzentralen,
im Wartungsgebäude.

Überprüfung von:
  1 St  BMA-Hauptzentrale
  2 St  BMA-Unterzentrale
  1 St  Ansteuerung der Monaco-Übertragung
  1 psch Anzeige von Alarmen und Störmeldungen im Display
  5 St  Alarmierung bei Brandalarm bzw. Auslösung
  Sprinkleranlage
Menge: 1,000 St

**2.1.30 Überprüfung Abschaltung von Küchengeräten**
Überprüfung Abschaltung von Küchengeräten über die  Bestandsbrandmeldeanlage als zusammenwirkende Einheit von Hauptzentrale und 2 zusätzlichen Unterzentralen,
im Alarmfall, im Wartungsgebäude.
Menge: 2,000 St

**2.1.40 Überprüfung Schließung von RS-Türen über**
Überprüfung Schließung von RS-Türen über die  Bestandsbrandmeldeanlage als zusammenwirkende Einheit von Hauptzentrale und 2 zusätzlichen Unterzentralen,
im Alarmfall, im Wartungsgebäude.
Menge: 10,000 St

**2.1.50 Überprüfung automatische Melder**
Stichprobenartige Funktionsprüfung von automatischen Meldern
im Alarmfall, im Wartungsgebäude,
bei verschiedenen Linien.
Menge: 10,000 St

**2.1.60 Überprüfung manuelle Melder**
Stichprobenartige Funktionsprüfung von manuellen Meldern
im Alarmfall, im Wartungsgebäude.
Menge: 10,000 St

**2.1.70 Koordination der Prüfungstermine**
*** Pauschalposition
Koordination der Prüfungstermine mit dem Unternehmer und der örtlichen Bauleitung.
Menge: 1,000 psch

**2.1.80 Zusammenstellen aller Prüfprotkolle,**
Zusammenstellen aller Prüfprotkolle,
in Papierform und auf CD und als PDF-Datei,
sortiert mit Inhaltsverzeichnis abgeheftet in getrennte Ordner,
Ordnerrücken beschriften.
Menge: 3,000 St

#### Abschnitt 2.2 Sonstige Anlagen, Bereich Elekrotechnik

*Hinweis: Hinweis Stundenlohnarbeiten*
Aufgrund der Komplexität der Baumaßnahme ist es erforderlich, dass Sachverständige in verschiedenen Fachbereichen während der Montageplanung zur Klärung diffiziler Dinge im Hinblick auf eine spätere Abnahme der Leistungen zu Rate gezogen werden um größere Baunachträge zu vermeiden. Diese Leistungen sind im Vorfeld nicht kalkulierbar.
Aus diesem Grund können auf besondere Anordung der Bauleitung und des Nutzers Baustellentermine während der Bauphase erforderlich werden.

**2.2.10 Stundenlohnarbeiten Sachverständiger**
Stundenlohnarbeiten eines Sachverständigen für Elektroanlagen in Gebäuden,
auf besondere Aufforderung des AG,
der Verrechnungssatz für die jeweilige Arbeitskraft umfasst
sämtliche Aufwendungen wie Lohn-und Gehaltskosten, Lohn-
und Gehaltsnebenkosten, Zuschläge, lohngebundene und
lohnabhängige Kosten, sonstige Sozialkosten, Gemeinkosten,
Wagnis und Gewinn. Erschwerniszuschläge sowie Zuschläge für
Überstunden, Nacht-, Sonntags-und Feiertagsarbeit werden
gesondert vergütet.
Menge: 30,000 h
